# Gebäudereinigung 2026-2030
Angebotsaufforderung (GAEB 90, DA83)
Eröffnung: 14.10.26 10:00
Ende der Zuschlagsfrist: 13.11.26
Währung: EUR
Auftraggeber: Landesbetrieb für Straßenbau

## Gebäudereinigung 2026-2030
Datum: 10.09.26

### Abschnitt 00 Gebäudereinigung

*Hinweis*
Flächen- und Mengenangaben sind dem
Raumflächenverzeicnis der Anlage zu entnehmen

#### Unterabschnitt 00.00 Gebäudereinigung Zentralwerkstatt

**00.00.0001 Tägliche Reinigungsarbeiten**
tägliche Reinigungs- bzw. Sichtreinigungsarbeiten im
Verwaltungs- und Sozialgebäude und des Büros "Magazin"
im Werkstattgebäude
Flächen- und Mengenangaben sind dem
Raumflächenverzeichnis der Anlage zu entnehmen.

im Wechsel mit der Unterhaltsreinigung (3x/Woche) ist
an jedem zweiten Tag (2x/Woche) eine Sichtreinigung der
Böden (Entfernung deutlich sichtbarer Verschmutzung)
durchzuführen. Wobei die Böden der Sanitäranlagen und
des Aufenthaltsraumes zwingend täglich zu reinigen
sind.

1. Hart- und Elastische Bodenbeläge, Stein- und
Kunststoffbeläge
Alle Bodenbeläge incl. Treppenanlage sind zunächst
abzukehren, nass zu wischen und dann trocken nach zu
wischen. Alle Sockelleisten sind feucht zu
reinigen.Dabei ist darauf zu achten, dass
a) die Reinigungsmittellösung immer sauber ist und
gleichmäßig aufgebracht wird,
b) auch unter beweglichen Einrichtungsgegenständen
(Schreibtisch- bzw. Rollcontainern) gereinigt werden
muss (kehren, nass- und trockenwischen)

2. Auf- und absetzen
Die Bestuhlung in den Aufenthaltsräumen im EG und OG
ist vor der Bodenreinigung auf- und anschließend
abzusetzen.

3. Müllbehälter
Müllbehälter sind zu entleeren und mit einem dem Stand
der Technik umweltgerecht zu entsorgenden Beutel zu
versehen. Der Müll ist zu trennen, in Säcken zu sammeln
und in die dafür vom AG bereitgestellten Container
bringen.

4. Papierkörbe
Papierkörbe sind zu entleeren und der Inhalt ist zu den
vom AG bereitgestellten Papiercontainer zu bringen.

Zwingend täglich bei den Reinigungsarbeiten
durchzuführen sind:

5. WC-Becken mit Sitz
WC-Becken und -sitze sind desinfizierend zu reinigen,
anschließend sind die Sitze trocken nach zu wischen und
die Becken durch zu spülen. Urin- und Kalkansätze sind
zu entfernen.

6. WC-Papierhalter
Sichtbare Verschmutzungen und Griffspuren sind zu
entfernen. WC-Papierhalter sind zu bestücken und
Ersatzrollen bereitzulegen.

7. Halterung von WC-Bürsten
Halterungen von WC-Bürsten sind desinfizierend zu
reinigen.

8. Urinale
Urinale sind desinfizierend zu reinigen und durch zu
spülen. Urin- und Kalkansätze sind zu entfernen.

9. Waschbecken
Waschbecken sind desinfizierend zu reinigen.
Kalkansätze sind zu ent-fernen.

10. Spritzbereiche
In den Spritzbereichen rund um das Waschbecken, den
Toiletten und der Urinale sind Spritzer und sonstige
Verschmutzungen desinfizierend zu reinigen.

11. Fliesenwände und WC-Trennwände
Sichtbare Verschmutzungen und Griffspuren an
Fliesenwänden in Umkleiden, WCs und Teeküchen, sowie in
der Schleuse und an WC-Trennwänden sind desinfizierend
zu reinigen.

12. Fliesenwände
Fliesenwände in Duschbereichen sind desinfizierend zu
reinigen.

13. Spiegel mit Ablage und Leuchte
Spiegel mit Ablage, soweit freigeräumt, und Leuchte
sind desinfizierend zu reinigen.

14. Armaturen
Armaturen sind desinfizierend zu reinigen. Kalkansätze
sind zu entfernen und trocken nach zu wischen.

15. Papierhandtuchspender
Sichtbare Verschmutzungen und Griffspuren sind zu
entfernen. Papier-handtuchspender sind zu kontrollieren
und ggfs. zu bestücken.

16. Seifenspender
Sichtbare Verschmutzungen und Griffspuren sind zu
entfernen. Seifen-spender sind zu kontrollieren und
ggfs. zu bestücken.

17. Küchenzeile
Die Arbeitsfläche der Küchenzeile ist, incl. Herd- und
Mikrowellenoberflächen, feucht zu reinigen.

18. Lüften
Der Nassbereich ist während der Reinigungsarbeiten zu
lüften. Fenster und Türen sind beim Verlassen des
Gebäudes zu schließen.

19. Tische
Tische in den Aufenthaltsräumen sind feucht zu reinigen
und trocken nach zu wischen.

20. Duschabläufe
Entfernen des Rostes bzw. der Abdeckung, Beseitigung
von Haaren, Schmutz- und Seifenrückständen, Reinigung
des Rinnenkörpers und des Geruchsverschlusses (soweit
zugänglich), Wiedereinsetzen aller ausgebauten Teile
sowie Funktionskontrolle des Wasserablaufs. Anfallender
Abfall ist ordnungsgemäß zu entsorgen.

EP = Preis pro Monat (netto)
GP = EP x 48 Monate (Laufzeit 4 Jahre)
Menge: 48,000 St

**00.00.0003 Wöchentliche Reinigungsarbeiten**
wöchentliche Reinigung im Bürogebäude und  im Büro "
Magazin" in der Werkstatt der Zetntralwerkstatt

Flächen- und Mengenangaben sind dem
Raumflächenverzeichnis der Anlage zu entnehmen.

1. Treppengeländer, Handläufe
Treppengeländer, Handlauf Treppengeländer und
wandseitiger Handlauf sind feucht zu reinigen.

2. Innenverglasung und Glaseingänge
Griffspuren, Flecken und Spritzer sind zu entfernen.

3. Türen, Türrahmen, -griffe, -beschläge
Griffspuren und sichtbare Verschmutzungen an Türen
(einschl. Eingangstüren) sind zu entfernen.

4. Fliesenwände
Fliesenwände in Umkleiden, WCs und Teeküchen und in der
Schleuse sowie die WC-Trennwände sind desinfizierend zu
reinigen.

5. Wandschalter / Steckdosen
Griffspuren und sichtbare Verschmutzungen sind zu
entfernen.

6. Schmutzfangeinrichtungen
Den Schmutz zurückhaltende Einrichtungen wie Trittroste
und Schmut-fangläufer sind aus zu kehren oder ab zu
saugen.

7. Fußmatten
Schmutz auf Fußmatten in Eingangsbereichen ist
abzusaugen oder diese sind aus zu klopfen.

8. Schränke / Spinde
Griffspuren und sichtbare Verschmutzungen an Schränken
und Spinden ist bis zur Reichhöhe zu entfernen.

9. Horizontale Flächen
Horizontale Flächen des Einrichtungsmobiliars (bis 1,60
m Höhe), soweit freigeräumt und der untere horizontale
Fensterschenkel, soweit für die Reinigungskraft
zugänglich, sind feucht zu reinigen.

10. Beistelltische
Beistelltische in den Verwaltungsbereichen, soweit
freigeräumt, sind feucht zu reinigen und anschließend
trocken nach zu wischen.

11. Schreibtische und Schreibtisch- bzw. Rollcontainer
Soweit freigeräumt sind die Oberflächen feucht zu
reinigen und trocken nach zu wischen.

12. Spinnweben
Oberflächen auch an Wänden und Decken sind von Staub-
und Spinn-weben zu befreien.

13. Fußbodenabläufe bzw. Ablaufrinnen
Ablaufrinnen sind durch zu spülen und mit einem
Desinfektionsmittel auf zu füllen.

14. Kabelkanäle
Vorhandene Kabelkanäle sind feucht ab zu wischen.

15. Restmüllbehälter
Restmüllbehälter sind nass zu reinigen.

16. Biomüllbehälter
Biomüllbehälter sind nass zu reinigen.

17. Reisswolf
Die Reisswolfbehälter sind zu entleeren und der Inhalt
ist zu den vom AG bereitgestellten Papiercontainer zu
bringen.

18. Bodenflächen
Bodenbeläge in den Verkehrsflächen sind zu polieren

EP = Preis pro Monat (netto)
GP = EP x  48 Monate (Laufzeit 4 Jahre)
Menge: 48,000 St

**00.00.0004 Monatliche Reinigungsarbeiten**
monatliche Reinigung im Bürogebäude und im Büro
";Magazin " in der Werkstatt der Zentralwerkstatt

Flächen- und Mengenangaben sind dem
Raumflächenverzeichnis der Anlage zu entnehmen.

1. Horizontale Flächen des Einrichtungsmobiliars
Höher liegende horizontale Flächen (>1,60 m Höhe) des
Einrichtungsmoiliars, soweit freigeräumt, feucht
reinigen.

2. Seitenteile, Füße bzw. Gestelle der Container und
Schreibtische
Seitenteile, Füße bzw. Gestelle der Container und
Schreibtische sind feucht zu reinigen.

3. Türen, Türrahmen, Türgriffe, Türbeschläge
Türen, Türrahmen, Türgriffe, Türbeschläge sind
beidseitig feucht zu reinigen.

4. Reisswolfbehälter
Reisswolfbehälter sind feucht zu reinigen.

5. Stühle und Hocker
Stühle und Hocker, soweit freigeräumt, sind allseitig
feucht zu reinigen.

EP = Preis pro Monat (netto)
GP = EP x 48 Monate (Laufzeit 4 Jahre)
Menge: 48,000 St

**00.00.0005 Reinigung pro Quartal**
Reinigungsarbeiten pro Quartal im Bürogbäude und im
Büro "Magazin "  des Werkstattgebäudes

Flächen- und Mengenangaben sind dem
Raumflächenverzeichnis der Anlage zu entnehmen.

jeweils in der ersten Woche eines neuen Quartals sind
in Abstimmung mit der Hausverwaltung folgende Arbeiten
durchzuführen:

1. Schimmelprävention
Grundreinigung inkl. entsprechender Schimmelprävention
der Wände und Böden im Duschbereich der Umkleide.

2. Schränke und Spinde
Oberflächen von Schränken und Spinden, soweit
freigeräumt, sind feucht zu reinigen.

3. Polstermöbel
Polsterflächen, soweit freigeräumt, sind zu saugen,
Flecken an Polstern sind zu entfernen. Gestelle, Füße
und Rollen sind feucht zu reinigen.

4. Heizkörper
Heizkörper sind feucht zu reinigen.

5. Kühlschränke
Die Innenflächen der vorhandenen Kühlschränke sind
feucht zu reinigen. Abgelaufene Lebensmittel sind nach
Absprache fachgerecht zu entsorgen.

EP = Preis pro Quartal(netto)
GP = EP x 16 Quartale (Laufzeit 4 Jahre)
Menge: 16,000 St

**00.00.0006 Jährliche Sonderreinigung**
jährliche Sonder- und Grundreinigungsarbeiten iim
Bürogebäude und im Büro "Magazin" der Werkstatt
Flächen- und Mengenangaben sind dem
Raumflächenverzeichnis der Anlage zu entnehmen.

im Monat März/April (nach der Frostperiode im zweiten
Quartal)  sind nach Absprache mit der Hausverwaltung
durchzuführen:

1. Grundreinigung Bodenbeläge
Grundreinigung aller aufgeführten Bodenbeläge, wobei
beim PVC-Belag eine nachgehende Grundpflege mit
Versiegelung zu erfolgen hat.

2. Reinigung der Spindinnenräume
Reinigung der Spindinnenräume, soweit diese zu diesem
Zweck geleert und zugänglich sind.

EP = Preis pro  Jahr (netto)
GP = EP x 4 Jahre (Laufzeit 4 Jahre)
Menge: 4,000 St

**00.00.0007 Reinigung aller Fensterflächen**
Flächen- und Mengenangaben sind dem
Raumflächenverzeichnis der Anlage zu entnehmen.

einseitige Flächenangaben der jährlich 4x zu
reinigenden Flächen:

Die Arbeiten sind jeweils in der Mitte des Quartals und
nach terminlicher Absprache mit der Hausverwaltung
auszuführen.

1. Fenster
Glasflächen innen u. außen einschließlich Fensterrahmen
und Falze sind fachgerecht feucht zu reinigen.

2. Fensterbänke
Fensterbänke innen, soweit freigeräumt, sind feucht zu
reinigen. Fensterbänke außen sind nass zu scheuern.

EP Preis pro Reinigung (netto)
GP = EP x  16 Reinigungen (Laufzeit 4 Jahre)
Menge: 12,000 St

**00.00.0008 Reinigung Jalousien**
Reinigung Jalousien
alle 4 Jahre

- je nach Aufforderung durch die Hausverwltung
- Jalousien feucht abwischen und trocken nachreiben

EP = Preis pro Reinigung
GP = EP x 1 Reinigung
Menge: 1,000 St

**00.00.0009 Grundreinigung zu Beginn**
Grundreinigung zu Beginn der Laufzeit im Bürogebäude

Flächen und engenangaben sind dem
Raumflächenverzeichnis der Anlage zu entnehmen.

Die Reinigung ist zu Beginn der Vertragslaufzeit 2027
in Abstimmung mit der HAusverwaltung an einem
Wochenende durchzuführen.
1. Grundreinigung aller aufgführten Bodenbeläge,
Fenster sowie Einrichtung- und Ausstattungselemente wie
in den Pos. OZ 00.00.0001-00.00.0005 und 00.00.0006
beschrieben

EP = Preis  pro Grundreinigung
GP = EP x 1 Reinigung
Menge: 1,000 St

#### Unterabschnitt 00.01 Werkstatt

**00.01.0001 Bodengrundreinigung der Werkshallen**
Bodengrundreinigung der Werkshallen:
Maschinelle Reinigung, Absaugen und Nachwischen des
Werkstattbodenbelages, Entsorgung der Schmutzflotte in
den vorhandenen Ölabscheider

- Werkhalle (die ersten 4 Toren, ohne Grube)
- Werkhalle (die weiteren 3 Tore, inkl. Gruben)
- Waschhalle +  Bremshalle (inkl. Grube)
- Werkmaschinenraum, Schlosser, Montage

EP = Preis pro Reinigung Werkstatt (netto)
GP = EP x 1 Reinigung
Menge: 1,000 St

**00.01.0002 Reinigung aller Fensterflächen**
Flächen- und Mengenangaben sind dem
Raumflächenverzeichnis der Anlage zu entnehmen.

Die Fenste sind z.T in größer Höhe angeordnet, Siehe
Grundisse und Bilder.

einseitige Flächenangaben der jährlich 2x zu
reinigenden Flächen:

Die Arbeiten sind jeweils in der Mitte des Quartals und
nach terminlicher Absprache mit der Hausverwaltung
auszuführen.

1. Fenster
Glasflächen innen u. außen einschließlich Fensterrahmen
und Falze sind fachgerecht feucht zu reinigen.

2. Fensterbänke
Fensterbänke innen, soweit freigeräumt, sind feucht zu
reinigen. Fensterbänke außen sind nass zu scheuern.

EP Preis pro Reinigung (netto)
GP = EP x  8 Reinigungen (Laufzeit 4 Jahre)
Menge: 8,000 St

#### Unterabschnitt 00.02 Stundensätze

**00.02.0010 Stundensätze Reinigungskräfte**
Stundensätze der Reinigungskräfte, für unvorhergesehene
Arbeiten, die während der Vertragslaufzeit anfallen.
Abrechnung erfolgt nach unterzeichnetem Rapport.
Menge: 10,000 h

USt %: 19,00
